# Torgauer Str. 10/ Gotenstr. 24
Angebotsaufforderung (GAEB DA XML 3.2, DA83)
Projekt: 0125
Währung: EUR
Vergabeart: Beschränkte Ausschreibung
Auftraggeber: Covivio Immobilien GmbH, Pariser Str. 39/40, 10707 Berlin
Erstellt mit: GXML Toolbox V3.3 R20230829, iTWO_64 V24.0.454, 04.03.2025

## BAUVORHABEN
AUFTRAGGEBER:  Covivio Immobilien SE
  c/o Covivio Immobilien GmbH
  Pariser Straße 39/40
  10707 Berlin

BAUVORHABEN:  Torgauer Str. 10 / Gotenstr. 24
  10829 Berlin

GEWERK:  Fassadenarbeiten und Balkonarbeiten

Beschreibung des Bauvorhabens

Energetische Sanierung Fassade und Balkone durch WDVS, sowie Erneuerung sämtlicher Fensteranlagen,
Elektrosteigestrangsanierung, Dachsanierung der Steildach- und Flachdachflächen

Standort

Der Standort befindet sich im Berliner Ortsteil Schöneberg.

Termin

Ausführung:  ab 07.04.2025 - 31.10.2025

Bauzeitenübersicht

Gewerk  START  ENDE

Gerüstbau Aufbau  03.03.25  30.03.25
Fenster  17.03.25  31.08.25
WDVS  07.04.25  31.10.25
Dach  01.05.25  31.10.25
TRH  15.11.25  31.12.25
Gerüst Abbau  01.12.25  31.12.25
ELT - Steigestrang  01.06.25  31.10.25
Außenanlage  01.02.26  30.04.26
Kellerdeckendämmung 01.09.25  30.11.24
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## BAUSTELLENEINRICHTUNG
Baustelleneinrichtung

Das Einrichten und Räumen der Baustelle sowie das Vorhalten der nicht vom Auftraggeber gestellten Baustelleneinrichtung für sämtliche in der Leistungsbeschreibung aufgeführten Leistungen ist, sofern nicht in gesonderter Position ausgeschrieben, in die Einheitspreise
einzukalkulieren.
Innerhalb der Baustelleneinrichtung werden durch den Auftraggeber zur Verfügung gestellt:
 - Baustromanschluss
 - Bauwasseranschluss
Zwischenlagerkosten werden nicht gesondert vergütet. Alle zur Montage und Transport notwendigen Hebezeuge und sonstige
Hilfsmittel sind Eigenleistung des AN und sind einzukalkulieren.

Die Baustelleneinrichtung wird auf dem eigenen öffentlichen Straßenland eingerichtet.
Beabsichtigter Sanierungs- und Modernisierungsumfang

Es wird eine energetische Sanierung der Fassade und Balkone durch WDVS, sowie Erneuerung sämtlicher Fensteranlagen, eine Elektrosteigestrangsanierung, eine Dachsanierung der Steildach- und Flachdachflächen, eine Treppenhaussanierung, Anbringung einer Kellerdeckendämmung, Umbau der Außenanlagen durchgeführt.

Allgemeines

Auf der Baustelle gilt Alkohol- und Rauchverbot. Vor Angebotsabgabe wird von AG eine Besichtigung des Baubereiches durch den AN vorausgesetzt. Die maßliche Bestandserfassung vor Ausführung der Leistungen ist einzukalkulieren. Das Protokoll ist an die Bauleitung vor Baubeginn zu übergeben. Der Auftragnehmer hat mit Angebotsabgabe einen Fachbauleiter schriftlich zu benennen, der als Entscheidungsbefugter eingesetzt wird.
Dieser hat, wenn Arbeiten des Auftragnehmers ausgeführt werden, vor Ort anwesend und der deutschen Sprache in Wort und Schrift mächtig zu sein.  Er hat in die unmittelbar auszuführenden Arbeiten einzuweisen und alle erforderlichen Belehrungen zum Arbeitsschutz nachweislich vor Beginn der Arbeiten durchzuführen.

Der Auftragnehmer ist verpflichtet, Tagesberichte zu führen, die wöchentlich der örtlichen Bauleitung vorgelegt werden.

Brandschutz / Sicherheit

Während der Bauarbeiten ist der Brandschutz zu gewährleisten. Zur Vermeidung von Brandentstehungen durch Baumaßnahmen sind die einschlägigen Sicherheitsregeln und Unfallverhütungsvorschriften konsequent einzuhalten.

Das Rauchen auf dem Gerüst ist untersagt.

Bitte sichern Sie Ihr Material täglich vor Diebstahl. Den Anweisungen und Festlegungen des Koordinators für Sicherheit- und Gesundheitsschutz ist Folge leisten.

Baustellenreinigung

Die Baustelle und das Gerüst ist stets sauber und beräumt zu halten. Auf dem Gerüst dürfen sich keine ungesicherten Malereimer befinden. Beräumungen und Säuberungsarbeiten sind dabei ohne Aufforderung täglich bzw. nach Bedarf durchzuführen.
Für diese Nebenleistungen erfolgt keine gesonderte Vergütung. Sollten diese Arbeiten auch nach den Aufforderungen des Bauherrn bzw. der Bauleitung nicht im gewünschten Umfang erfolgen, so ist der AG berechtigt, Dritte mit der Beräumung bzw. Säuberung zu beauftragen und die dabei entstehenden Kosten dem AN in Rechnung zu stellen. Anfallende Kosten für Abtransport und Beseitigung von nicht mehr einzelnen Firmen zuzuordnendem Bauschutt sind von allen am Bau beteiligten Firmen anteilsgleich (auf die Brutto-Schlussrechnungssumme bezogen) zu tragen.
Besondere Entsorgungs- und Deponiekosten für die Beseitigung von
Sonderabfällen sind - sofern nicht anders benannt - in die jeweiligen
Einheitspreise einzukalkulieren.

Bauablauf
Für die Arbeiten ist entsprechend dem erforderlichen Zeitaufwand und der zur Verfügung stehenden Bauzeit eine ausreichende Personalstärke an Arbeitskräften erforderlich. Mit Abgabe des Angebotes bestätigt der Bieter, dass eine ausreichende Personalstärke zur Verfügung steht. Trocknungszeiten, Verarbeitungstemperaturen sind entsprechend den Technischen Merkblättern des Herstellers dringend zu beachten und zu dokumentieren.

Firmenangehörige

Der Auftragnehmer hat sicherzustellen, dass seine auf der Baustelle
eingesetzten Arbeitnehmer sich jederzeit als Firmenangehörige ausweisen können. Der Auftraggeber behält sich vor, durch seinen bevollmächtigten Vertreter Stichproben zur Einhaltung dieser Maßnahmen auf der Baustelle durchzuführen. Subunternehmen sind schriftlich anzuzeigen und können nur nach Zustimmung durch den Bauherren eingesetzt werden.

Der Auftragnehmer hat dafür Sorge zu tragen, dass während der Ausführung seiner Leistungen immer mindestens ein fließend deutsch sprechender Mitarbeiter seiner Firma auf der Baustelle anwesend ist.

Zu den auf der Baustelle vorzuhaltenden Ausführungsunterlagen zählt neben den Ausführungsplänen auch eine Ausfertigung dieser Leistungsbeschreibung.

Aufmass

Maßgebend für die Abrechnung ist das nach Fertigstellung aller Arbeiten gemeinsam mit Ihnen und unserer Bauleitung zu nehmende Aufmass.

Leistung

Die Wohnungsgesellschaften behalten sich das Recht vor, einzelne Positionen aus dem Auftragsumfang herauszunehmen, ohne das hierfür Kosten geltend gemacht werden können oder eine Änderung der Einheitspreise anderer Positionen erfolgt. Der Arbeitsumfang bestimmt sich ausschließlich nach dem Text unserer Bestellung und
etwaig schriftlich erteilten Nachbestellungen.
Lieferungen und Leistungen, denen keine schriftliche Bestellung zu Grunde liegt, werden von uns nicht abgerechnet.
Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und sofort zu entsorgen.  Zu diesem Zweck hat er die einschlägigen Gesetze, Verordnungen und sonstigen öffentlich-rechtlichen Vorschriften einzuhalten. Der Leistungserbringer sichert zu und führt auf unser Verlangen den Nachweis, dass er die behördliche Einsammlungs- oder Beförderungsgenehmigung nach dem Abfallgesetz hat. Das Erlöschen dieser Genehmigung ist uns unverzüglich schriftlich mitzuteilen. Die Erklärung des Betreibers der Abfallentsorgungsanlage über die Übernähme der Abfälle ist vor der Beförderung vorzulegen. Mit Übernahme der Abfälle durch den Leistungserbringer gehen Eigentum, Gefahr, Verkehrssicherungs-pflicht und öffentlich-rechtliche Verantwortung auf diesen über.
Die Beförderung hat auf direktem Fahrweg ohne Unterbrechung, Zwischenlagerung und Umladung auf andere Transportmittel zu erfolgen.  Der Leistungserbringer hat die behördlich geforderten Begleitscheine mit sich zu fuhren und ihre Quittierung durch den Betreiber der Abfallentsorgungsanlage herbeizuführen. Sind solche Begleitscheine nicht erforderlich, hat er uns eine Übernahmebestätigung durch den Betreiber der Abfallentsorgungsanlage unverzüglich vorzulegen.
Der Leistungserbringer hat uns jede Störung in der ordnungsgemäßen Abfallentsorgung sofort zu melden.  Die Behebung der Störung hat - abgesehen von unaufschiebbaren Eilfällen - im Benehmen mit uns zu erfolgen. Davon unberührt bleibt die volle Verant-wortlichkeit des Leistungserbringers für die ordnungsgemäße Entsorgung der Abfälle.
Wir können Prüfungen zur Feststellung durchführen, ob der Leistungserbringer seinen Pflichten nachgekommen ist. Hierzu können wir zum Beispiel Einsicht nehmen in die vom Leistungserbringer nach öffentlich-rechtlichen Vorschriften zu führenden Nachweisbücher und in den Genehmigungsbescheid der angefahrenen Abfallentsorgungsanlage, dessen Vorlage der Leistungserbringer zu bewirken hat.
Der Leistungserbringer'hat zur Abdeckung aller - sowohl seiner als auch unserer - sich aus der Abfallbeseitigung ergebenden Haftungsrisiken unter Einschluß des Gewässerschäden -Haftungsrisikos auf seine Kosten eine Haftpflichtversicherung in ausreichender Höhe für Personen-, Sach- und Vermögensschäden abzuschließen und uns den Abschluß auf Verlangen nachzuweisen.  Diese Regelung läßt die Haftung des Leistungserbringers unberührt.
Die in diesen Bedingungen festgelegten Pflichten hat der Leistungserbringer jedem Dritten aufzuerlegen, dessen er sich zur Erfüllung dieser Pflichten bedient.

Umweltschutz

Das Schmutzwasser, welches durch die Reinigung der Fassade und im Treppenhaus anfällt, ist als Sondermüll zu entsorgen. Bäume neben dem Baubereich sind mit einem Baumschutz zu versehen.

## A) ALLGEMEINE VORBEMERKUNGEN FÜR
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

## 232 Fassadenarbeiten WDVS, Maler- und Putzarbeiten und Balkone
Datum: 04.03.2025

### Bereich 1 Baustelleneinrichtung

#### Abschnitt 1.1 Baustelleneinrichtung

**1.1.10 Geräte und Werkzeuge liefern, vorhalten und entfernen**
*** Pauschalposition
Liefern, vorhalten und wieder entfernen aller zur Ausführung der Arbeiten benötigten Geräte und Werkzeuge.
Menge: 1,000 psch

**1.1.20 Bauwagen aufstellen, vorhalten und entfernen**
Aufstellen, vorhalten und wieder entfernen eines Bauwagens nach Vorschrift der Arbeitsstättenverordnung § 45 für die vertraglich vereinbarte Ausführungsfrist.
Für eine Grundeinsatzzeit von '6' Wochen.
Menge: 1,000 St

**1.1.30 Vorhalten des Bauwagen über Grundeinsatzzeit hinaus**
Vorhalten des vorbeschriebenen Bauwagen über die vereinbarte Grundeinsatzzeit hinaus für jede weitere Woche.
Menge: 1,000 St

**1.1.40 Toilettenkabine aufstellen und vorhalten**
Toilettenkabine nach Vorschrift der Arbeitsstättenverordnung § 45 aufstellen, vorhalten, unterhalten und wieder entfernen. Im Unterhalt ist das Entleeren bei Bedarf bzw. Austausch der Kabine enthalten. Nutzung erfolgt durch alle am Bauvorhaben beteiligten Firmen.
Für eine Grundeinsatzzeit von '.....' Wochen
Menge: 1,000 St

**1.1.50 Vorhalten der Toilettenkabine über Grundeinsatzzeit hinaus**
Vorhalten der vorbeschriebenen Toilettenkabine über die vereinbarte Grundeinsatzzeit hinaus für jede weitere Woche.
Menge: 1,000 St

**1.1.60 Bauwasseranschluss pauschal**
*** Pauschalposition
Beauftragung eines Installationsunternehmens zur Herstellung, Vorhaltung, Wartung und Demontage eines für die einzusetzenden Maschinen geeigneten Bauwasseranschlusses mit Messvorrichtung. Einschließlich Betrieb und Bedienung. Auch als Anschluss für Fremdfirmen nutzbar.
Die Kosten werden auf Nachweis vergütet.
Menge: 1,000 psch

### Bereich 2 Straßenfassade, WDVS, Maler- und Putzarbeiten und Balkone

#### Abschnitt 2.1 Schutzabdeckung außen

*Hinweis: Hinweis zur Gesamtleistung*
Besondere Maßnahmen zum Schutz nicht zu bearbeitender Bauteile im Außenbereich

**2.1.10 Besondere Maßnahmen zum Schutz von Fenstern, Türen, außen**
Schutzabdeckung von Fenstern und Türen, außen, einschließlich Abkleben, Unterhaltung und späterer Beseitigung/Entsorgung.
Abdeckung bestehend aus: Abdeckfolie PE-HD 1564 und Klebeband
Fabrikat: Brillux oder gleichwertig
Menge: 260,000 m²

**2.1.20 Besondere Maßnahmen zum Schutz von Dächern und Pflanzen außen**
Schutzabdeckung von Dächern und Pflanzen, außen, einschließlich Abklebearbeiten, Unterhaltung und späterer Beseitigung/Entsorgung.
Abdeckung bestehend aus: Abdeckplane Profi PE-LD 1531 und Klebeband
Fabrikat: Brillux
Menge: 2,000 St

**2.1.30 Besondere Maßnahmen zum Schutz Boden unter Gerüst - mit Folie, außen**
Schutzabdeckung der Bodenflächen im Bereich des Standgerüsts herstellen, vorhalten, beseitigen und entsorgen.
Abdeckung bestehend aus: Gitterfolie mit verstärktem Gewebe und Klebeband
Fabrikat: Brillux oder gleichwertig
Menge: 160,000 m²

#### Abschnitt 2.2 Untergrundvorbehandlung

*Hinweis: Hinweis zur Gesamtleistung*
Wärmedämm-Verbundsystem auf Basis verklebter und verdübelter Mineralwolle-Dämmplatten zur Anwendung im Massivbau wie nachfolgend beschrieben anbringen.
Brillux WDV-System MW Top gemäß allgemeiner bauaufsichtlicher Zulassung Nr. Z-33.43-257, nichtbrennbar bzw. schwerentflammbar nach DIN 4102.
Fabrikat: Brillux oder gleichwertig
Bauteil: 'Straßen- und Hoffassade'

**2.2.10 Verunreinigungen im erhöhten Umfang durch Abkehren trocken entfernen**
Verunreinigungen im erhöhten Umfang durch Abkehren oder Abbürsten von der Fläche trocken entfernen.
Menge: 950,000 m²

**2.2.20 Entfernen von Fremdkörpern an der Fassade**
Entfernen von sichtbaren Fremdkörpern wie Abstandhalter, Metallschellen, Kunststoffteile, Drähte usw. durch Abstemmen bzw. Abflexen von der Fassade.
Menge: 4,000 St

**2.2.30 Abschlagen vorstehender Teile, z. B. Gesimse, Fensterbänke u. Ä.**
Abschlagen vorstehender Bauteile: Gurt- und Dachgesims Straßenfassade
bestehend aus: Putz
Flächen entstauben.
Maße: 30x5 cm
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Menge: 120,000 m

**2.2.40 Leistung wie zuletzt jedoch ... / m²**
Leistung wie zuletzt im vollen Wortlaut beschrieben, jedoch entfernen der Bossensteine im Bereich Torgauer-, Ecke Gotenstr.
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Menge: 40,000 m²

**2.2.50 Abschlagen vorstehender Bereiche, z. B. Versätze u. Ä.**
Abschlagen vorstehender Bereiche: Fenstergiebel, Putzbänder an Fenstern, Brüstungen und Balkonbrüstungen
bestehend aus: Putz, Zink
Flächen entstauben.
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Menge: 102,000 St

**2.2.60 Abschlagen vorstehender Bereiche, z. B. Bossen**
Abschlagen vorstehender Bereiche: Fenstergiebel, Putzbänder an Fenstern, Brüstungen und Balkonbrüstungen
bestehend aus: Putz
Flächen entstauben.
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Menge: 210,000 m²

**2.2.70 Nicht tragfähigen Putz, Hohlstellen u. Ä. entfernen**
Nicht tragfähigen Putz, Hohlstellen, minderfeste Schichten u. Ä. bis auf den tragfähigen Untergrund entfernen. Flächen entstauben.
Anteil an der Gesamtfläche ca.: '30' %
Dicke der zu entfernenden Schicht: ca. '20' mm
Menge: 360,000 m²

**2.2.80 Laibungsbereich vorbereiten, Putz abstemmen**
Putzschicht im Laibungsbereich von Fenstern, Türen und Öffnungen durch Abstemmen für die Verklebung von Dämmplatten vorbereiten. Flächen entstauben.
Tiefe der Laibung: 'ca. 20' cm
Dicke der Putzschicht: 'ca.1,5' cm
Menge: 750,000 m

**2.2.90 Fehlstellen mit Putzmörtel auffüllen und angleichen**
Fehlstellen im Putz mit geeignetem Putzmörtel nach DIN EN 998-1, Kategorie GP/LW, CS II/CS III, oberflächenbündig auffüllen und an vorhandene Oberfläche angleichen.
Anteil an der Gesamtfläche: '20'  %
Putzdicke im Mittel: 1,5 cm
Menge: 200,000 m²

**2.2.100 Unebenheiten mit Putzmörtel ausgleichen**
*** Bedarfsposition ohne GB
Größere Untergrundunebenheiten > 2,5 m² mit geeignetem Putzmörtel Kategorie GP/LW, CS II/CS III, auffüllen und an vorhandene Oberfläche angleichen.
Die Dicke der Putzschicht ist bei Festlegung der Dübellängen zur nachfolgenden Verdübelung zu berücksichtigen.
Putzdicke im Mittel: 1,5 cm
Anteil an der Gesamtfläche: '.....'  %
Menge: 1,000 m²

**2.2.110 Grundierung nicht saugender Untergründe / Putzgrundierung pigmentiert**
Grundierung von Schadstellen und Neuputzflächen mit Lacryl Tiefgrund 595. Grundanstrich nicht saugender Untergründe mit Putzgrundierung 3710.
wetterbeständig, geruchsmild, wetterbeständig, mit verfestigender Wirkung, diffusionsfähig
Fabrikat: Brillux oder gleichtwertig
Menge: 200,000 m²

**2.2.120 Abbruch der massiven Balkontrennwände**
Abbruch der massiven Balkontrennwände
Material : Ziegelmauerwerk.
Dicke : ca. 200 mm
Höhe: ca. 1100 mm
Menge: 10,000 m

#### Abschnitt 2.3 Vorhandene Fensterbänke entfernen

*Hinweis: Hinweis zur Gesamtleistung*
Vorhandene Fensterbänke für das Anbringen des vorgenannten WDV-Systems entfernen bzw. abstemmen.

**2.3.10 Fensterbänke aus Alu oder Zinkblech entfernen**
Fensterbänke aus Aluminium oder Zinkblech demontieren. Anfallendes Material vollständig sammeln.
Anzahl der Fensterbänke: '92' Stück
Laibungstiefe: 'ca. 20' cm
Breite: 0,3 - 1,3 m
Menge: 92,000 St

**2.3.20 Leistung wie zuletzt jedoch Balkonebrüstungen**
Leistung wie zuletzt jedoch Balkonebrüstungen inkl. Geänder
Breite: ca. 0,15 cm
Menge: 106,500 m

**2.3.30 Container für schadstofffreien Abfall**
Container für schadstofffreien Abfall bereitstellen, vorhalten für die Dauer der vertraglich festgelegten Ausführungszeit einschließlich Transport zu einer zugelassenen Deponie.
Die Kosten und Gebühren für die Entsorgung werden auf Nachweis gesondert vergütet.
geschlossene Form
Fassungsvermögen: '3' m³
Abfallart: gemischter Bauschutt
Menge: 1,000 St

#### Abschnitt 2.4 MW Dämmplatten 035 verklebt/verdübelt

*Hinweis: Hinweis zur Gesamtleistung*
WDVS Mineralwolle-Dämmplatten 035 verkleben und statisch relevant verdübeln.

**2.4.10 Fassade, Verklebung MW Top Dämmplatte, 035 Klebemörtel**
MW Top Dämmplatte 3857 einlagig, mit mineralischem Klebemörtel anbringen.
Wärmeleitfähigkeit: 0,035 W/(m x K)
Format: 80 x 62,5 cm
Plattenkanten: stumpf
beidseitig vorbeschichtet
Plattendicke: '16' cm
Klebemörtel: WDVS Pulverkleber 3550
Fabrikat: Brillux oder gleichwertig
Menge: 900,000 m²

**2.4.20 Balkone, Verklebung MW Top Dämmplatte, 035 Klebemörtel**
Balkone inkl. Untersichten und Brüstung

MW Top Dämmplatte 3857 einlagig, mit mineralischem Klebemörtel anbringen.
Wärmeleitfähigkeit: 0,035 W/(m x K)
Format: 80 x 62,5 cm
Plattenkanten: stumpf
beidseitig vorbeschichtet
Plattendicke: < 6 cm (nach örtlicher Abstimmung)
Klebemörtel: WDVS Pulverkleber 3550
Fabrikat: Brillux oder gleichwertig
Menge: 140,000 m²

**2.4.30 Laibungen bei zurückliegenden Fenstern und Türen herstellen**
Laibungen an vorhandenen Öffnungen z. B. bei zurückliegenden Fenstern und Türen dämmen und durch die Dicke der Fassadendämmung insgesamt rechtwinklig herstellen.
Bei Dicke < 6,0 cm mit MW Top Laibungsplatte DLF 3522
Dämmdicke in der bestehenden Laibung: 'ca. 4' cm.
Tiefe der bestehenden Laibung: 'ca.20' cm
Menge: 730,000 m

**2.4.40 Verdübelung MW Dämmplatte, versenkt / Senkdübel STR mit Teller 112 mm**
Statisch relevante Verdübelung mit bauaufsichtlich zugelassenen WDVS Schraub-Tellerdübel in versenkter Montage unter dem Gewebe. Den WDVS Dübel ca. 15 mm vertieft in die Dämmplatte einschrauben. WDVS Dübel-Rondell STR 3832 in die Vertiefung oberflächenbündig einsetzen. Dübellänge entsprechend der Dämmplattendicke wählen. Die Dübel müssen mind. 25 mm im tragfähigen Untergrund verankert sein, Putzschichten sind zu überbrücken.
Verankerungsgrund: Ziegelmauerwerk
Dübeltyp: WDVS Senkdübel STR U 2G 3811 in Kombination mit WDVS Dübelteller 3711 Typ VT 2G und WDVS Dübel-Rondell STR 3832
Dübellänge: '235' mm
Dübeldichte: 6,0 Stück/m²
Fabrikat: Brillux oder gleichwertig
Menge: 900,000 m²

**2.4.50 Verdübelung MW Dämmplatte oberflächenbündig**
Statisch relevante Verdübelung mit bauaufsichtlich zugelassenen WDVS Schraub-Tellerdübel in oberflächenbündiger Montage durch das Gewebe (Balkone inkl. Untersichten und Brüstung). Dübellänge entsprechend der Dämmplattendicke wählen. Die Dübel müssen mind. 25 mm im tragfähigen Untergrund verankert sein, Putzschichten sind zu überbrücken. Nach der Montage die Dübel mit WDVS Dübel-Stopfen STR 3827 schließen.
Verankerungsgrund: Ziegelmauerwerk
Dübeltyp: WDVS Senkdübel STR U 2G 3811 und WDVS Dübel-Stopfen STR 3827
Dübellänge: '235' mm
Dübeldichte: 6,0 Stück/m²
Fabrikat: Brillux oder gleichwertig
Menge: 140,000 m²

**2.4.60 Verdübelung MW Dämmplatte, versenkt / Senkdübel STR mit Teller 112 mm**
Erdgeschoss bossierte Bereiche
Statisch relevante Verdübelung mit bauaufsichtlich zugelassenen WDVS Schraub-Tellerdübel in versenkter Montage unter dem Gewebe. Den WDVS Dübel ca. 15 mm vertieft in die Dämmplatte einschrauben. WDVS Dübel-Rondell STR 3832 in die Vertiefung oberflächenbündig einsetzen. Dübellänge entsprechend der Dämmplattendicke wählen. Die Dübel müssen mind. 25 mm im tragfähigen Untergrund verankert sein, Putzschichten sind zu überbrücken.
Verankerungsgrund: Ziegelmauerwerk
Dübeltyp: WDVS Senkdübel STR U 2G 3811 in Kombination mit WDVS Dübelteller 3711 Typ VT 2G und WDVS Dübel-Rondell STR 3832
Dübellänge: '275' mm
Dübeldichte: 6,0 Stück/m²
Fabrikat: Brillux oder gleichwertig
Menge: 900,000 m²

#### Abschnitt 2.5 Fensterbänke

**2.5.10 Fensterbank WDVS, Alu, Ausladung bis 330 mm**
Fensterbank WDVS, Alu, Ausladung bis 330 mm
Fensterbank aus Aluminium, für Wärmedämm-
Verbundsysteme, mit schlagregendichten, angeschweißten
seitlichen Bordprofilen, mit Antidröhnbelag, Anschraubsteg,
Fugendichtband, Abdichtung und Verankerung.
Armierungsschicht des Dämmsystems bis Fugenrand führen.
Material: Aluminium
Oberfläche : nach Angaben des AG
Ausladung : bis ca. 330 mm
Tropfkante : > 40 mm WDVS
Breite: 50 - 120 mm
Menge: 119,000 Stk

**2.5.20 Fensterbank unterfüttern, WDVS**
Fensterbank unterfüttern, WDVS
Fensterbank mit Trennlage und Dämmstoff unterfüttern, für
Wärmedämm-Verbundsystem, einschl. entfernen und
entsorgen der alten Ausgleichsschicht. Dämmdicke
Menge: 110,000 m

#### Abschnitt 2.6 Anschlüsse an angrenzende Bauteile

*Hinweis: Hinweis zur Gesamtleistung*
Anschluss an angrenzende Bauteile ausbilden

**2.6.10 Anschluss an Bauteil mit Dichtband**
Anschluss an angrenzendes Bauteil mit WDVS Dichtband 3796 herstellen.
 Typ 0003, Fugenbreite 3-9 mm
Bauteil: 'Fensterbänke umlaufend, Dachanschluss, Durchdringungen, '
Fabrikat: Brillux
Menge: 175,000 m

**2.6.20 Putzabschluss mit Attikaprofil herstellen**
WDVS Attikaprofil 3733 als Putzabschluss mit gezielter Wasserabführung einbauen. Der Gewebestreifen ist in die nachfolgende Armierungsschicht zu integrieren.
Fabrikat: Brillux
Menge: 106,500 m

#### Abschnitt 2.7 Anschlüsse an Fenster und Türen

*Hinweis: Hinweis zur Gesamtleistung*
Anschluss an Fenster und Türen ausbilden

**2.7.10 Anschluss an Fenster und Türen mit Gewebe-Anputzleiste**
WDVS Gewebe-Anputzleiste 3707 auf Fenster- und Türrahmen anbringen. Den Gewebestreifen in die nachfolgende Armierungsschicht überlappend einbetten.
selbstklebend, geprüft hinsichtlich Schlagregendichtheit, mit TPE-Schutzlippe, Anputzkante, breiter Abbruchkante und integriertem Gewebestreifen, Klasse A gemäß VDPM-Merkblatt
Fabrikat: Brillux
Menge: 730,000 m

**2.7.20 Anschluss an Rollladenführungsschienen mit Gewebe-Anschlussleiste flex**
WDVS Gewebe-Anschlussleiste, flex 3801 an Rollladenführungsschienen anbringen. Den Gewebestreifen in die nachfolgende Armierungsschicht überlappend einbetten.
selbstklebend, mit breiter Abbruchkante, Klasse A gemäß VDPM-Merkblatt
Fabrikat: Brillux
Menge: 40,000 m

#### Abschnitt 2.8 Kantenschutz und Diagonalarmierung

*Hinweis: Hinweis zur Gesamtleistung*
Kantenschutz und Diagonalarmierung ausbilden

**2.8.10 Kantenschutz an Gebäudeecken / Gewebe-Eckschutzschiene**
WDVS Gewebe-Eckschutzschiene 3763 als Kantenschutz an allen Gebäudeecken lot- und fluchtrecht in die nachfolgend beschriebene Armierungsmasse einbetten.
Format: 10/10 cm
Fabrikat: Brillux oder gleichwertig
Menge: 45,000 m

**2.8.20 Kantenschutz an Gebäudeöffnungen / Gewebe-Eckschutzschiene**
WDVS Gewebe-Eckschutzschiene 3763 als Kantenschutz an allen Ecken von Gebäudeöffnungen, z. B. Fenster, Türen, Nischen, lot- und fluchtrecht in die nachfolgend beschriebene Armierungsmasse einbetten.
Format: 10/23 cm
Fabrikat: Brillux oder gleichwertig
Menge: 730,000 m

**2.8.30 Kantenschutz an Ecken abweichend 90 Grad / Vario-Gewebe-Eckschutz**
WDVS Vario-Gewebe-Eckschutz 3507 als Kantenschutz an Ecken mit einem Winkel größer oder kleiner 90 Grad lot- und fluchtrecht in die nachfolgend beschriebene Armierungsmasse einbetten.
Format: 12,5/12,5 cm
Fabrikat: Brillux oder gleichwertig
Menge: 45,000 m

**2.8.40 Diagonalarmierung herstellen / Armierungswinkel im oberen Bereich**
Diagonalarmierungen an allen Fassadenöffnungen und Aussparungen im oberen Bereich mit WDVS Diagonal-Armierungswinkel 3692 unter Verwendung der systemgerechten Armierungsmasse herstellen.
Fabrikat: Brillux oder gleichwertig
Menge: 184,000 St

**2.8.50 Diagonalarmierung herstellen / Armierungspfeile im unteren Bereich**
Diagonalarmierungen an allen Fassadenöffnungen und Aussparungen im unteren Bereich mit WDVS Diagonal-Armierungspfeil 3713 unter Verwendung der systemgerechten Armierungsmasse herstellen.
Fabrikat: Brillux oder gleichwertig
Menge: 36,000 St

#### Abschnitt 2.9 Flächenarmierung mineralisch

*Hinweis: Hinweis zur Gesamtleistung*
Flächenarmierung mit mineralischer Armierungsmasse ausbilden

**2.9.10 Flächenarmierung mineralischer Pulverkleber**
Flächenarmierung mit WDVS Glasseidengewebe 3797, ca. 10 cm überlappend und mineralischem Armierungsmörtel herstellen.
Armierungsmasse: WDVS Pulverkleber 3550
Fabrikat: Brillux oder gleichwertig
Menge: 900,000 m²

**2.9.20 Laibungen an Öffnungen und Nischen wie vor beschrieben armieren**
Laibungen an Öffnungen und Nischen, wie in der vorgenannten Position zur Armierungsausbildung in diesem WDV-System beschrieben, armieren.
Laibungstiefe: 30 cm
Menge: 730,000 m

#### Abschnitt 2.10 Schlussbeschichtung Rausan-Putz

*Hinweis: Hinweis zur Gesamtleistung*
Schlussbeschichtung mit Rausan, organisch gebundener Putz

**2.10.10 Zwischenanstrich mit Putzgrundierung, pigmentiert**
Zwischenanstrich der armierten Fassadenfläche mit Putzgrundierung 3710, pigmentiert in Anlehnung an den Farbton der Putzbeschichtung.
wetterbeständig, geruchsmild, wetterbeständig, mit verfestigender Wirkung, diffusionsfähig
Fabrikat: Brillux
Menge: 900,000 m²

**2.10.20 Oberputz / Rausan KR, Kratzputzstruktur**
Oberputz: Rausan KR auftragen, auf Kornstärke abziehen und strukturieren.
verarbeitungsfertig, diffusionsfähig, unverseifbar, leicht verarbeitbar, Kratzputzstruktur, für außen
Körnung: KR K3, 3517
Standardfarbton: weiß
Fabrikat: Brillux
Menge: 900,000 m²

**2.10.30 Zweimaliger Anstrich / Silicon-Fassadenfarbe in Protect Qualität**
Zusätzlicher zweimaliger Anstrich der vorgenannten Putzflächen.
Zwischenanstrich mit Silicon-Fassadenfarbe 918 in Protect Qualität.
Schlussanstrich mit Silicon-Fassadenfarbe 918  in Protect Qualität.
wasserverdünnbar, hoch wetterbeständig, mikroporös, hoch wasserdampfdiffusionsfähig, sehr leicht verarbeitbar
Farbtonbeständigkeit: Fb-Code A1
Glanzgrad: G3 matt
Wasserdampfdurchlässigkeit: V1 (hoch)
Wasseraufnahmekoeffizient: W3 (niedrig)
Standardfarbton: weiß
Fabrikat: Brillux
Menge: 900,000 m²

**2.10.40 Zulage für hell getönte Ausführung**
Zulagepreis für die Ausführung im hell getönten Farbton (Hellbezugswert >65).
Farbton nach Angabe des Auftraggebers.
Menge: 900,000 m²

**2.10.50 Zulage für mittel getönte Ausführung**
*** Bedarfsposition ohne GB
Zulagepreis für die Ausführung im mittel getönten Farbton (Hellbezugswert >/= 25 und </= 65).
Farbton nach Angabe des Auftraggebers.
Menge: 1,000 m²

**2.10.60 Zulage für satt getönte Ausführung**
*** Bedarfsposition ohne GB
Zulagepreis für die Ausführung im satt getönten Farbton (Hellbezugswert < 25).
Farbton nach Angabe des Auftraggebers.
Menge: 1,000 m²

**2.10.70 Laibungen an Öffnungen und Nischen wie beschrieben beschichten**
Laibungen an Öffnungen und Nischen, wie in allen Leistungen zur Schlussbeschichtung der Wandflächen beschrieben, behandeln.
Laibungstiefe: '30.' cm
Menge: 730,000 m

**2.10.80 Gerüstankerstopfen einsetzen, abdecken und beiarbeiten**
Gerüstankerhülsen bei Gerüstabbau mit Gerüstanker-Stopfen 3496 schließen und mit dem beigestelltem Werkstoff (Oberputz bzw. Oberputz einschließlich Schlussanstrich) abdecken und beiarbeiten.
Fabrikat: Brillux
Menge: 50,000 St

#### Abschnitt 2.11 Schlussbeschichtung org. Feinputz, glatt

*Hinweis: Hinweis zur Gesamtleistung*
Schlussbeschichtung von Kleinflächen, wie Laibungen, Faschen bzw. Sockelflächen mit organisch gebundenem Feinputz (Glattputz).

**2.11.10 Faschen, Laibungen Glattputz / org. geb. Feinputz**
Rausan-KR Feinputz 3530 zur Ausbildung von Faschen und Laibungen als Glattputz auftragen und abreiben, einschließlich aller erforderlichen Leistungen, z. B. exaktes Abkleben der angrenzenden Flächen.
verarbeitungsfertig, diffusionsfähig, unverseifbar, leicht verarbeitbar, Glattputz, für außen
Laibungstiefe: 'ca. 35' cm
Faschenbreite: 'ca.8' cm
Standardfarbton: weiß
Fabrikat: Brillux
Menge: 730,000 m

**2.11.20 Zweimaliger Anstrich / Silicon-Fassadenfarbe in Protect Qualität**
Zusätzlicher zweimaliger Anstrich der vorgenannten geputzten Flächen der Faschen und Laibungen.
Zwischenanstrich mit Silicon-Fassadenfarbe 918 in Protect Qualität.
Schlussanstrich mit Silicon-Fassadenfarbe 918  in Protect Qualität.
wasserverdünnbar, hoch wetterbeständig, mikroporös, hoch wasserdampfdiffusionsfähig, sehr leicht verarbeitbar
Farbtonbeständigkeit: Fb-Code A1
Glanzgrad: G3 matt
Wasserdampfdurchlässigkeit: V1 (hoch)
Wasseraufnahmekoeffizient: W3 (niedrig)
Standardfarbton: weiß
Fabrikat: Brillux
Menge: 730,000 m

#### Abschnitt 2.12 Montageelemente für WDV-Systeme

*Hinweis: Hinweis zur Gesamtleistung*
Montageelemente zur Befestigung von Bauteilen im vorgenannten WDV-System anbringen.
Bauteil: '.....'
Art und Beschaffenheit: '.....'

**2.12.10 Dart-Set als konstruktives Befestigungssystem einschrauben**
Konstruktives Befestigungssystem nach Fertigstellung des WDV-Systems als Fassadendübel mit zugehörigem Montage-Bit oberflächenbündig einsetzen und einschrauben.
Typ: Dart-Set 3876 inkl. EPDM-Dichtung
Dübeldurchmesser: 8 mm
Bohrtiefe im Untergrund: >/= 80 mm
Für Dämmschichtdicke: ..... mm
Montageposition nach Angabe des Auftraggebers
Fabrikat: Brillux
Menge: 10,000 St

**2.12.20 Iso-Corner für sicherheitsrelevante Bauteile anbringen**
Montageelement zur wärmebrückenreduzierter Befestigung sicherheitsrelevanter Bauteile inklusive zugehörigem Befestigungsmaterial, in Dicke der Fassadendämmung, gemäß allgemeiner bauaufsichtlicher Zulassung, oberflächenbündig anbringen. Einschließlich Anarbeiten der Dämmplatten und Kennzeichnung in der Fläche.
Typ: Iso-Corner 3888 inkl. Befestigungsmaterial
grau eingefärbt, wärmebrückenreduzierte Befestigung durch thermische Entkoppelung
( ) Befestigung im Beton
( ) Befestigung im Poenbeton
( ) Befestigung im Mauerwerk
Abmessung (anliegender Schenkel am Untergrund): Länge 270 mm, Breite 140 mm, Dicke 40 mm
Für Dämmschichtdicke: '.....' mm
Montageposition- und Ausrichtung nach Angabe des Auftraggebers
Zu befestigendes Bauteil: '.....'
Einschließlich Bemessung durch einen Statiker.
Fabrikat: Brillux
Menge: 5,000 St

#### Abschnitt 2.13 Nisthilfen für WDV-System

*Hinweis: Hinweis zur Gesamtleistung*
WDVS-konforme Nisthilfen im vorgenannten WDV-System anbringen.
Bauteil: '.....'
Art und Beschaffenheit: '.....'

**2.13.10 Nistkasten für Bienen/Insekten anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Bienen/Insekten
Abmessung (H/B): 400 x 220 mm
Tiefe: 100 mm
Montageposition nach Angabe des Auftraggebers
Fabrikat: Brillux
Menge: 1,000 St

**2.13.20 Nistkasten für Fledermäuse anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Fledermäuse
Abmessung (H/B): 500 x 300 mm
Tiefe: 120 mm
Montageposition nach Angabe des Auftraggebers
Fabrikat: Brillux
Menge: 1,000 St

**2.13.30 Nistkasten für Sperlinge anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Sperlinge
Abmessung (H/B): 250 x 175 mm
Tiefe: 120 mm
Montageposition nach Angabe des Auftraggebers
Fabrikat: Brillux
Menge: 1,000 St

**2.13.40 Nistkasten für Mauersegler anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Mauersegler
Abmessung (H/B): 175 x 400 mm
Tiefe: 125 mm
Montageposition nach Angabe des Auftraggebers
Fabrikat: Brillux
Menge: 1,000 St

#### Abschnitt 2.14 Balkone

**2.14.10 Abbruch Fußbodenaufbau Balkone**
Abbruch der vorhandenen Fußbodenaufbauten der
Balkone bestehend aus Gefälleestrich und
Beschichtung, Fliesenbelag usw. Aufbauhöhe i. M. ca. 6 cm,
inkl. Entsorgung des Abbruchmaterials

Mengenannahme: ca. 50 % der Gesamtflächen
Menge: 40,000 m2

**2.14.20 Balkoneinläufe ausstemmen**
Balkoneinläufe ausstemmen
Balkoneinläufe, bestehende aus Ablauf mit Rost, mit Wandeinführung fachgerecht ausbauen und entsorgen
DN 70-100
Menge: 30,000 Stck

**2.14.30 Fallleitung ausbauen und entsorgen**
Fallleitung ausbauen und entsorgen
Fallleitungen ausbauen und entsorgen, einschliesslich aller
Schellen, Befestigungsmitteln, Standrohre, Abzweige usw.
Menge: 100,000 m

**2.14.40 Notüberläufe ausbauen und entsorgen**
Notüberlaufe ausbauen und entsorgen
Menge: 27,000 Stck

**2.14.50 Kernbohrung für Notüberlauf herstellen**
Kernbohrung für Notüberlauf herstellen
Kernbohrung für Notüberlauf DN 50, Mauerwekr d=24cm
Menge: 27,000 Stck

**2.14.60 Kernbohrung für Bodeneinlauf herstellen**
Kernbohrung für Bodeneinlauf herstellen
Kernbohrung für Bodeneinlauf DN 70, Deckenstärke ca. d=20 cm
Menge: 27,000 Stck

**2.14.70 Bodeneinlauf Balkone schließen**
Menge: 27,000 Stck

**2.14.80 Balkonentwässerung montieren**
Balkonentwässerung montieren
Loro-X Balkonentwässerung Serie GF DN 70, leifern und montieren. Anschlussbereiche an vorhanden mit Betonspachtel egalisieren.
Menge: 27,000 Stck

**2.14.90 Rohr DN 70**
Rohr DN 70
LoroX Rohr DN 70, liefern und montieren
Menge: 80,000 m

**2.14.100 Loro-X Bogen DN 70**
Loro-X Bogen DN 70, 45°, liefern und montieren.
Menge: 2,000 Stck

**2.14.110 Standrohre DN 70 - 100**
Standrohre DN 70
Standrohre DN 70, liefern und montieren.
Menge: 6,000 Stck

**2.14.120 Notentwässerung herstellen**
Notentwässerung herstellen
Sicherheitsüberlauf aus Titanzinkblech für
Notentwässerung der Terrassen- und
Balkonflächen, einschl. aller erforderlichen
Anschllüsse, Falze, Dichtungen etc.
Nennweite: DN 40
Menge: 27,000 Stck

**2.14.130 Untergrund vorbereiten**
Reinigen des Untergrunds aus Beton von grober
Verschmutzung, trennend wirkenden Substanzen
etc. Reinigung trocken. Mit Besen scharf abfegen.
Ausführungsort: Balkone
Menge: 80,000 m²

**2.14.140 Zementestrich 50 mm, Balkon, F6, auf Abdichtungen, WD 40 mm**
Zementestrich 50 mm, Balkon, F6, auf Abdichtungen, WD 40 mm
Zementestrich, schwimmend, für Balkone, bestehend aus:
- 10-70 mm Gefälleleichtbeton
- 40 mm Wärmedämmung, PIR/PUR WLG 023
- PE 0,2 mm, Stöße verklebt
- 50 mm Zementestrich, bewehrt, als Unterbau für
Flüssigkunststoffabdichtung einschl. aller Anschlüsse.
Druckfestigkeit : C 30
Biegezugfestigkeit : F 6
Nutzlast : 3 kN/m² (Einzellasten bis 2 kN/m²)
Konstruktionshöhe : i.M. 160 mm
Menge: 80,000 m²

**2.14.150 Prüfen der Haftzugfestigkeit mit Prüfstempel**
Prüfen der Oberflächen-Haftzugfestigkeit an den
vorbereiteten Flächen durch Aufkleben und Abziehen der
Prüfstempel, Durchmesser 5 cm. Die Ergebnisse sind zu
protokollieren und dem Auftraggeber vorzulegen.
Prüfgerät: '.....'
Menge: 2,000 St

**2.14.160 Flächenabdichtung**
Flächenabdichtung
Abdichten der Fläche mit z.B. Triflex ProTerra inkl. Triflex
Spezialvlies.
Ausführung nach den technischen Richtlinien des
Materialherstellers.

Angabe Material:
Menge: 80,000 m²

**2.14.170 Untergrundprüfung**
Durchführen der beiden nachfolgend genannten Prüfungen
und
Übermittlung der Ergebnisse an die örtliche
Bauleitung.
Der Kratztest
Die gesäuberte Prüffläche wird mit einem spitzen
Messer oder
einer Abbrechklinge bei normalem Handdruck auf einer
Länge von mind. 30 cm eingeritzt. Der Grad der
Oberflächenhärte ergibt sich aus der Tiefe und Breite
der
Ritzspur.
Saugtest
Auf die gesäuberte, staubfreie Prüffläche wird ein
Wassertropfen aufgesetzt.
Achtung: Bei Untergründen schlechter Qualität besteht
die
Oberfläche oft aus einer glänzenden, dünnen und
wasserundurchlässigen
Sinterhaut, die vor dem Saugtest
anzuschleifen ist.
Menge: 2,000 St

**2.14.180 Hohlkehle mit Profilen herstellen**
Untergrundvorbehandlung: Grundierung der vorbereiteten
Flächen mit Floortec 2K-Basecon 825, 50-100%
wasserverdünnt.
Verklebung: Hohlkehlenprofil 1593 mit
Hybrid-Dichtungsmasse 383 anbringen einschließlich
aller erforderlichen Leistungen, z. B Abkleben der
angrenzenden Flächen. Kleberverbrauch: ca. 50 ml/m.
Zwischenbeschichtung der Profile mit 2K-Epoxi
Varioprimer 865.
Profilabmessung: 70 x 50 mm
Fabrikat: Brillux
Menge: 35,000 m

**2.14.190 Dichtstofffuge über Hohlkehlenprofil, außen ausbilden**
Ausbilden einer Dichtstofffuge zwischen
Hohlkehlenprofil und aufgehendem Bauteil, außen bei
nicht schubfester Verbindung zwischen Bodenfläche und
Wandbildner.
Fugenbereich nach Abschluss der Beschichtungsarbeiten
fachgerecht mit Fugen-Hinterfüllrundschnur 387 und
Hybrid-Dichtungsmasse 383 ausbilden einschließlich
aller erforderlichen Leistungen, z. B. Abkleben der
angrenzenden Flächen.
Fabrikat: Brillux
Menge: 35,000 m

**2.14.200 Unbeschichtete Bodenflächen, außen / Abdichtung und PU-Beschichtung**
Untergrundvorbehandlung: Untergrund auf Eignung, Trag-
und Haftfähigkeit prüfen.
Grundierung mit Floortec 2K-Basecon 825, 50-100%
wasserverdünnt.
Verlaufsspachtelung mit Floortec 2K-Basecon 825
gemischt mit Floortec 2K-Basecon Ad 826, je nach
Erfordernis bis ca. 1 % wasserverdünnt. Schichtdicke
mindestens 2 mm.
Abdichtungsschicht gemäß ETAG 005 und DIN 18531-5 mit
Floortec 2K-Sealcon 827. Schichtdicke ca. 2 mm.
Schlussbeschichtung mit Floortec Topcon F 828.
lösemittelarm, rissüberbrückend, lichtecht,
gebrauchsfertig, für außen, tritt- und abriebfest
Farbton nach Angabe des Auftraggebers
RAL 7001 silbergrau,
RAL 7032 kieselgrau oder
RAL 7035 lichtgrau
Fabrikat: Brillux
Menge: 30,000 qm

**2.14.210 Zulage zur Vorposition, Notenwässerung einfassen**
Zulage zur Vorposition, Notenwässerung einfassen
Zulage zur Vorposition für das Einfassen der in den
Balkonixeln innerhal der Randaufkantung verlaufenden
Notabläufe.
Menge: 27,000 St

**2.14.220 Einstreuen Dekochips und PU-Versiegelung**
Einstreuen bzw. Einblasen von Floortec Dekochips 843
in die noch nasse Oberfläche der vorgenannten
Bodenbeschichtung, einschließlich der angrenzenden zu
bearbeitenden, senkrechten Flächen und Bauteile.
Versiegelung mit Floortec Topcon T 829.
lösemittelarm, kälteelastisch, diffusionsoffen,
rissüberbrückend, lichtecht, gebrauchsfertig, für
außen, tritt- und abriebfest
Dessin der Dekochips nach Angabe des Auftraggebers.
Fabrikat: Brillux
Menge: 80,000 qm

**2.14.230 Sockelstreifen herstellen / Abdichtung und Schlussbeschichtung**
Sockelstreifen gemäß ETAG 005 und DIN 18531-5 mit
Floortec 2K-Sealcon 827 und Floortec Topcon F 828
jeweils unter Zugabe von Floortec Thixofix 837 jedoch
ohne Zugabe/Verwendung rutschgehemmter Mittel
umlaufend, direkt an die Bodenfläche anschließend
ausbilden. Nicht saugende Untergründe z. B. Türrahmen
mit Floortec Pricon 831 vorbehandeln.
Höhe: '.....' cm
Farbton nach Angabe des Auftraggebers.
Fabrikat: Brillux
Menge: 115,000 m

**2.14.240 Holzwerkstoffplatte**
Holzwerkstoffplatte zur Anwendung im Außenbereich nach
DIN EN 13986, als Zuschnitt einseitig gefast, eingebaut ca. 1
cm unter Oberkante Flächendämmung, auf der vorgenannten
Dämmplatte verlegen und windsogsicher nach DIN EN 1991-
1-4 mechanisch durch die Dämmung befestigen.
Plattendicke: ca. 30 mm
Plattenbreite: ca. 200 mm

Als Abschluss der Balkonbrüstung und Vorbereitung
zur Titan-Zinkverblechung der Balkone
Menge: 115,000 m

### Bereich 3 Hoffassade, WDVS, Maler- und Putzarbeiten

#### Abschnitt 3.2 Schutzabdeckung außen

*Hinweis: Hinweis zur Gesamtleistung*
Besondere Maßnahmen zum Schutz nicht zu bearbeitender Bauteile im Außenbereich

**3.2.10 Besondere Maßnahmen zum Schutz von Fenstern, Türen, außen**
Schutzabdeckung von Fenstern und Türen, außen, einschließlich Abkleben, Unterhaltung und späterer Beseitigung/Entsorgung.
Abdeckung bestehend aus: Abdeckfolie PE-HD 1564 und Klebeband
Fabrikat: Brillux
Menge: 160,000 m²

**3.2.20 Besondere Maßnahmen zum Schutz von Dächern und Pflanzen außen**
Schutzabdeckung von Dächern und Pflanzen, außen, einschließlich Abklebearbeiten, Unterhaltung und späterer Beseitigung/Entsorgung.
Abdeckung bestehend aus: Abdeckplane Profi PE-LD 1531 und Klebeband
Fabrikat: Brillux
Menge: 2,000 St

**3.2.30 Besondere Maßnahmen zum Schutz Boden unter Gerüst - mit Folie, außen**
Schutzabdeckung der Bodenflächen im Bereich des Standgerüsts herstellen, vorhalten, beseitigen und entsorgen.
Abdeckung bestehend aus: Gitterfolie mit verstärktem Gewebe und Klebeband
Fabrikat: Brillux
Menge: 80,000 m²

#### Abschnitt 3.3 Untergrundvorbehandlung

*Hinweis: Hinweis zur Gesamtleistung*
Wärmedämm-Verbundsystem auf Basis verklebter und verdübelter Mineralwolle-Dämmplatten zur Anwendung im Massivbau wie nachfolgend beschrieben anbringen.
Brillux WDV-System MW Top gemäß allgemeiner bauaufsichtlicher Zulassung Nr. Z-33.43-257, nichtbrennbar bzw. schwerentflammbar nach DIN 4102.
Bauteil: 'Straßen- und Hoffassade'

**3.3.10 Verunreinigungen im erhöhten Umfang durch Abkehren trocken entfernen**
Verunreinigungen im erhöhten Umfang durch Abkehren oder Abbürsten von der Fläche trocken entfernen.
Menge: 400,000 m²

**3.3.30 Nicht tragfähige org. Beschichtung durch Abbeizen entfernen**
Nicht tragfähige organische Beschichtungen nach Art des Bieters unter Beachtung der Auflagen der UVV und der BauBG zu den persönlichen Schutzmaßnahmen entfernen. Einschließlich erforderlicher Nachbearbeitung.
Art der Beschichtung: hofseitig, nicht tragfähigen organisch gebundenen Putz (Kratzputzstruktur) ca. KRK3
Fabrikat: Brillux
Menge: 400,000 m²

**3.3.60 Entfernen von Fremdkörpern an der Fassade**
Entfernen von sichtbaren Fremdkörpern wie Abstandhalter, Metallschellen, Kunststoffteile, Drähte usw. durch Abstemmen bzw. Abflexen von der Fassade.
Menge: 4,000 St

**3.3.70 Abschlagen vorstehender Teile Dachgesims**
Abschlagen vorstehender Bauteile: Dachgesims Hoffassade,
bestehend aus: '.....'
Flächen entstauben.
Maße: '.....'
Menge: 30,000 m

**3.3.100 Nicht tragfähigen Putz, Hohlstellen u. Ä. entfernen**
Nicht tragfähigen Putz, Hohlstellen, minderfeste Schichten u. Ä. bis auf den tragfähigen Untergrund entfernen. Flächen entstauben.
Anteil an der Gesamtfläche ca.: '20' %
Dicke der zu entfernenden Schicht: ca. '20' mm
Menge: 80,000 m²

**3.3.110 Laibungsbereich vorbereiten, Putz abstemmen**
Putzschicht im Laibungsbereich von Fenstern, Türen und Öffnungen durch Abstemmen für die Verklebung von Dämmplatten vorbereiten. Flächen entstauben.
Tiefe der Laibung: 'ca. 20' cm
Dicke der Putzschicht: 'ca.1,5' cm
Menge: 390,000 m

**3.3.120 Fehlstellen mit Putzmörtel auffüllen und angleichen**
Fehlstellen im Putz mit geeignetem Putzmörtel nach DIN EN 998-1, Kategorie GP/LW, CS II/CS III, oberflächenbündig auffüllen und an vorhandene Oberfläche angleichen.
Anteil an der Gesamtfläche: '20  %
Putzdicke im Mittel: '1,5 mm
Menge: 80,000 m²

**3.3.130 Unebenheiten mit Putzmörtel ausgleichen**
*** Bedarfsposition ohne GB
Größere Untergrundunebenheiten > 2,5 m² mit geeignetem Putzmörtel Kategorie GP/LW, CS II/CS III, auffüllen und an vorhandene Oberfläche angleichen.
Die Dicke der Putzschicht ist bei Festlegung der Dübellängen zur nachfolgenden Verdübelung zu berücksichtigen.
Putzdicke im Mittel: '.....' mm
Anteil an der Gesamtfläche: '.....'  %
Menge: 1,000 m²

**3.3.140 Grundierung nicht saugender Untergründe / Putzgrundierung pigmentiert**
Grundierung von Schadstellen und Neuputzflächen mit Lacryl Tiefgrund 595. Grundanstrich nicht saugender Untergründe mit Putzgrundierung 3710.
wetterbeständig, geruchsmild, wetterbeständig, mit verfestigender Wirkung, diffusionsfähig
Fabrikat: Brillux
Menge: 80,000 m²

#### Abschnitt 3.4 Vorhandene Fensterbänke entfernen

*Hinweis: Hinweis zur Gesamtleistung*
Vorhandene Fensterbänke für das Anbringen des vorgenannten WDV-Systems entfernen bzw. abstemmen.

**3.4.10 Fensterbänke aus Alu oder Zinkblech entfernen**
Fensterbänke aus Aluminium oder Zinkblech demontieren. Anfallendes Material vollständig sammeln.
Anzahl der Fensterbänke: '92' Stück
Laibungstiefe: 'ca. 20' cm
Breite: 0,3 - 1,3 m
Menge: 75,000 St

**3.4.20 Container für schadstofffreien Abfall**
Container für schadstofffreien Abfall bereitstellen, vorhalten für die Dauer der vertraglich festgelegten Ausführungszeit einschließlich Transport zu einer zugelassenen Deponie.
Die Kosten und Gebühren für die Entsorgung werden auf Nachweis gesondert vergütet.
geschlossene Form
Fassungsvermögen: '3' m³
Abfallart: gemischter Bauschutt
Menge: 1,000 St

#### Abschnitt 3.5 MW Dämmplatten 035 verklebt/verdübelt

*Hinweis: Hinweis zur Gesamtleistung*
WDVS Mineralwolle-Dämmplatten 035 verkleben und statisch relevant verdübeln.

**3.5.10 Fassade, Verklebung MW Top Dämmplatte, 035 Klebemörtel**
MW Top Dämmplatte 3857 einlagig, mit mineralischem Klebemörtel anbringen.
Wärmeleitfähigkeit: 0,035 W/(m x K)
Format: 80 x 62,5 cm
Plattenkanten: stumpf
beidseitig vorbeschichtet
Plattendicke: '16' cm
Klebemörtel: WDVS Pulverkleber 3550
Fabrikat: Brillux oder gleichwertig
Menge: 460,000 m²

**3.5.20 Laibungen bei zurückliegenden Fenstern und Türen herstellen**
Laibungen an vorhandenen Öffnungen z. B. bei zurückliegenden Fenstern und Türen dämmen und durch die Dicke der Fassadendämmung insgesamt rechtwinklig herstellen.
Bei Dicke < 6,0 cm mit MW Top Laibungsplatte DLF 3522
Dämmdicke in der bestehenden Laibung: 'ca. 4' cm.
Tiefe der bestehenden Laibung: 'ca.20' cm
Menge: 390,000 m

**3.5.30 Verdübelung MW Dämmplatte, versenkt / Senkdübel STR mit Teller 112 mm**
Statisch relevante Verdübelung mit bauaufsichtlich zugelassenen WDVS Schraub-Tellerdübel in versenkter Montage unter dem Gewebe. Den WDVS Dübel ca. 15 mm vertieft in die Dämmplatte einschrauben. WDVS Dübel-Rondell STR 3832 in die Vertiefung oberflächenbündig einsetzen. Dübellänge entsprechend der Dämmplattendicke wählen. Die Dübel müssen mind. 25 mm im tragfähigen Untergrund verankert sein, Putzschichten sind zu überbrücken.
Verankerungsgrund: Ziegelmauerwerk
Dübeltyp: WDVS Senkdübel STR U 2G 3811 in Kombination mit WDVS Dübelteller 3711 Typ VT 2G und WDVS Dübel-Rondell STR 3832
Dübellänge: '235' mm
Dübeldichte: 6,0 Stück/m²
Fabrikat: Brillux oder gleichwertig
Menge: 460,000 m²

#### Abschnitt 3.6 Fensterbänke

**3.6.10 Fensterbank WDVS, Alu, Ausladung bis 330 mm**
Fensterbank WDVS, Alu, Ausladung bis 330 mm
Fensterbank aus Aluminium, für Wärmedämm-
Verbundsysteme, mit schlagregendichten, angeschweißten
seitlichen Bordprofilen, mit Antidröhnbelag, Anschraubsteg,
Fugendichtband, Abdichtung und Verankerung.
Armierungsschicht des Dämmsystems bis Fugenrand führen.
Material: Aluminium
Oberfläche : nach Angaben des AG
Ausladung : bis ca. 330 mm
Tropfkante : > 40 mm WDVS
Breite: 50 - 120 mm
Menge: 119,000 Stk

**3.6.20 Fensterbank unterfüttern, WDVS**
Fensterbank unterfüttern, WDVS
Fensterbank mit Trennlage und Dämmstoff unterfüttern, für
Wärmedämm-Verbundsystem, einschl. entfernen und
entsorgen der alten Ausgleichsschicht. Dämmdicke
Menge: 110,000 m

#### Abschnitt 3.7 Anschlüsse an angrenzende Bauteile

*Hinweis: Hinweis zur Gesamtleistung*
Anschluss an angrenzende Bauteile ausbilden

**3.7.10 Anschluss an Bauteil mit Dichtband**
Anschluss an angrenzendes Bauteil mit WDVS Dichtband 3796 herstellen.
 Typ 0003, Fugenbreite 3-9 mm
Bauteil: 'Fensterbänke umlaufend, Dachanschluss, Nachbargebäude Durchdringungen, '
Fabrikat: Brillux
Menge: 75,000 m

#### Abschnitt 3.8 Anschlüsse an Fenster und Türen

*Hinweis: Hinweis zur Gesamtleistung*
Anschluss an Fenster und Türen ausbilden

**3.8.10 Anschluss an Fenster und Türen mit Gewebe-Anputzleiste**
WDVS Gewebe-Anputzleiste 3707 auf Fenster- und Türrahmen anbringen. Den Gewebestreifen in die nachfolgende Armierungsschicht überlappend einbetten.
selbstklebend, geprüft hinsichtlich Schlagregendichtheit, mit TPE-Schutzlippe, Anputzkante, breiter Abbruchkante und integriertem Gewebestreifen, Klasse A gemäß VDPM-Merkblatt
Fabrikat: Brillux
Menge: 390,000 m

#### Abschnitt 3.9 Flächenarmierung mineralisch

*Hinweis: Hinweis zur Gesamtleistung*
Flächenarmierung mit mineralischer Armierungsmasse ausbilden

**3.9.10 Flächenarmierung mineralischer Pulverkleber**
Flächenarmierung mit WDVS Glasseidengewebe 3797, ca. 10 cm überlappend und mineralischem Armierungsmörtel herstellen.
Armierungsmasse: WDVS Pulverkleber 3550
Fabrikat: Brillux oder gleichwertig
Menge: 460,000 m²

**3.9.20 Laibungen an Öffnungen und Nischen wie vor beschrieben armieren**
Laibungen an Öffnungen und Nischen, wie in der vorgenannten Position zur Armierungsausbildung in diesem WDV-System beschrieben, armieren.
Laibungstiefe: 30 cm
Menge: 390,000 m

#### Abschnitt 3.10 Schlussbeschichtung Rausan-Putz

*Hinweis: Hinweis zur Gesamtleistung*
Schlussbeschichtung mit Rausan, organisch gebundener Putz

**3.10.10 Zwischenanstrich mit Putzgrundierung, pigmentiert**
Zwischenanstrich der armierten Fassadenfläche mit Putzgrundierung 3710, pigmentiert in Anlehnung an den Farbton der Putzbeschichtung.
wetterbeständig, geruchsmild, wetterbeständig, mit verfestigender Wirkung, diffusionsfähig
Fabrikat: Brillux
Menge: 400,000 m²

**3.10.20 Oberputz / Rausan KR, Kratzputzstruktur**
Oberputz: Rausan KR auftragen, auf Kornstärke abziehen und strukturieren.
verarbeitungsfertig, diffusionsfähig, unverseifbar, leicht verarbeitbar, Kratzputzstruktur, für außen
Körnung: KR K3, 3517
Standardfarbton: weiß
Fabrikat: Brillux
Menge: 400,000 m²

**3.10.30 Zweimaliger Anstrich / Silicon-Fassadenfarbe in Protect Qualität**
Zusätzlicher zweimaliger Anstrich der vorgenannten Putzflächen.
Zwischenanstrich mit Silicon-Fassadenfarbe 918 in Protect Qualität.
Schlussanstrich mit Silicon-Fassadenfarbe 918  in Protect Qualität.
wasserverdünnbar, hoch wetterbeständig, mikroporös, hoch wasserdampfdiffusionsfähig, sehr leicht verarbeitbar
Farbtonbeständigkeit: Fb-Code A1
Glanzgrad: G3 matt
Wasserdampfdurchlässigkeit: V1 (hoch)
Wasseraufnahmekoeffizient: W3 (niedrig)
Standardfarbton: weiß
Fabrikat: Brillux
Menge: 400,000 m²

**3.10.40 Zulage für hell getönte Ausführung**
Zulagepreis für die Ausführung im hell getönten Farbton (Hellbezugswert >65).
Farbton nach Angabe des Auftraggebers.
Menge: 400,000 m²

**3.10.50 Zulage für mittel getönte Ausführung**
*** Bedarfsposition ohne GB
Zulagepreis für die Ausführung im mittel getönten Farbton (Hellbezugswert >/= 25 und </= 65).
Farbton nach Angabe des Auftraggebers.
Menge: 400,000 m²

**3.10.60 Zulage für satt getönte Ausführung**
*** Bedarfsposition ohne GB
Zulagepreis für die Ausführung im satt getönten Farbton (Hellbezugswert < 25).
Farbton nach Angabe des Auftraggebers.
Menge: 400,000 m²

**3.10.70 Laibungen an Öffnungen und Nischen wie beschrieben beschichten**
Laibungen an Öffnungen und Nischen, wie in allen Leistungen zur Schlussbeschichtung der Wandflächen beschrieben, behandeln.
Laibungstiefe: '30.' cm
Menge: 390,000 m

**3.10.80 Gerüstankerstopfen einsetzen, abdecken und beiarbeiten**
Gerüstankerhülsen bei Gerüstabbau mit Gerüstanker-Stopfen 3496 schließen und mit dem beigestelltem Werkstoff (Oberputz bzw. Oberputz einschließlich Schlussanstrich) abdecken und beiarbeiten.
Fabrikat: Brillux
Menge: 50,000 St

#### Abschnitt 3.11 Schlussbeschichtung org. Feinputz, glatt

*Hinweis: Hinweis zur Gesamtleistung*
Schlussbeschichtung von Kleinflächen, wie Laibungen, Faschen bzw. Sockelflächen mit organisch gebundenem Feinputz (Glattputz).

**3.11.10 Faschen, Laibungen Glattputz / org. geb. Feinputz**
Rausan-KR Feinputz 3530 zur Ausbildung von Faschen und Laibungen als Glattputz auftragen und abreiben, einschließlich aller erforderlichen Leistungen, z. B. exaktes Abkleben der angrenzenden Flächen.
verarbeitungsfertig, diffusionsfähig, unverseifbar, leicht verarbeitbar, Glattputz, für außen
Laibungstiefe: 'ca. 35' cm
Faschenbreite: 'ca.8' cm
Standardfarbton: weiß
Fabrikat: Brillux

Ausführung an Treppenhausfenstern
Menge: 200,000 m

**3.11.20 Zweimaliger Anstrich / Silicon-Fassadenfarbe in Protect Qualität**
Zusätzlicher zweimaliger Anstrich der vorgenannten geputzten Flächen der Faschen und Laibungen.
Zwischenanstrich mit Silicon-Fassadenfarbe 918 in Protect Qualität.
Schlussanstrich mit Silicon-Fassadenfarbe 918  in Protect Qualität.
wasserverdünnbar, hoch wetterbeständig, mikroporös, hoch wasserdampfdiffusionsfähig, sehr leicht verarbeitbar
Farbtonbeständigkeit: Fb-Code A1
Glanzgrad: G3 matt
Wasserdampfdurchlässigkeit: V1 (hoch)
Wasseraufnahmekoeffizient: W3 (niedrig)
Standardfarbton: weiß
Fabrikat: Brillux
Menge: 730,000 m

#### Abschnitt 3.12 Montageelemente für WDV-Systeme

*Hinweis: Hinweis zur Gesamtleistung*
Montageelemente zur Befestigung von Bauteilen im vorgenannten WDV-System anbringen.
Bauteil: '.....'
Art und Beschaffenheit: '.....'

**3.12.10 Dart-Set als konstruktives Befestigungssystem einschrauben**
Konstruktives Befestigungssystem nach Fertigstellung des WDV-Systems als Fassadendübel mit zugehörigem Montage-Bit oberflächenbündig einsetzen und einschrauben.
Typ: Dart-Set 3876 inkl. EPDM-Dichtung
Dübeldurchmesser: 8 mm
Bohrtiefe im Untergrund: >/= 80 mm
Für Dämmschichtdicke: ..... mm
Montageposition nach Angabe des Auftraggebers
Fabrikat: Brillux
Menge: 5,000 St

**3.12.20 Iso-Corner für sicherheitsrelevante Bauteile anbringen**
Montageelement zur wärmebrückenreduzierter Befestigung sicherheitsrelevanter Bauteile inklusive zugehörigem Befestigungsmaterial, in Dicke der Fassadendämmung, gemäß allgemeiner bauaufsichtlicher Zulassung, oberflächenbündig anbringen. Einschließlich Anarbeiten der Dämmplatten und Kennzeichnung in der Fläche.
Typ: Iso-Corner 3888 inkl. Befestigungsmaterial
grau eingefärbt, wärmebrückenreduzierte Befestigung durch thermische Entkoppelung
( ) Befestigung im Beton
( ) Befestigung im Poenbeton
( ) Befestigung im Mauerwerk
Abmessung (anliegender Schenkel am Untergrund): Länge 270 mm, Breite 140 mm, Dicke 40 mm
Für Dämmschichtdicke: '.....' mm
Montageposition- und Ausrichtung nach Angabe des Auftraggebers
Zu befestigendes Bauteil: '.....'
Einschließlich Bemessung durch einen Statiker.
Fabrikat: Brillux
Menge: 5,000 St

#### Abschnitt 3.13 Nisthilfen für WDV-System

*Hinweis: Hinweis zur Gesamtleistung*
WDVS-konforme Nisthilfen im vorgenannten WDV-System anbringen.
Bauteil: '.....'
Art und Beschaffenheit: '.....'

**3.13.10 Nistkasten für Bienen/Insekten anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Bienen/Insekten
Abmessung (H/B): 400 x 220 mm
Tiefe: 100 mm
Montageposition nach Angabe des Auftraggebers
Fabrikat: Brillux
Menge: 1,000 St

**3.13.20 Nistkasten für Fledermäuse anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Fledermäuse
Abmessung (H/B): 500 x 300 mm
Tiefe: 120 mm
Montageposition nach Angabe des Auftraggebers
Fabrikat: Brillux
Menge: 1,000 St

**3.13.30 Nistkasten für Sperlinge anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Sperlinge
Abmessung (H/B): 250 x 175 mm
Tiefe: 120 mm
Montageposition nach Angabe des Auftraggebers
Fabrikat: Brillux
Menge: 1,000 St

**3.13.40 Nistkasten für Mauersegler anbringen**
*** Bedarfsposition ohne GB
Nistkasten 3661 mit dem im WDV-System zum Einsatz kommenden Kleber im Zuge der Dämmplattenverklebung oberflächenbündig anbringen. Bei höherer Dämmdicke die Rückseiten mir artgleichem Dämmstoff des umgebenden WDV-Systems und WDVS Montagekleber 3860 hinterfüttern oder die Fassadendämmplatte aussparen. Spalten zwischen Nisthilfe und Dämmplatten bis max. 5 mm mit PUR-Füllschaum 3555 verfüllen. Herausgequollenen, überstehenden Füllschaum nach dem Aushärten oberflächenbündig entfernen.
Typ: Für Mauersegler
Abmessung (H/B): 175 x 400 mm
Tiefe: 125 mm
Montageposition nach Angabe des Auftraggebers
Fabrikat: Brillux
Menge: 1,000 St

### Bereich 4 Stundenlohnarbeiten

#### Abschnitt 4.1 Stundenlohnarbeiten

**4.1.10 Stundensatz Fachwerker**
Lohnstunden für unvorhergesehene Arbeiten, die nur
nach Absprache gegen Nachweis zur Ausführung kommen:
Fachwerker
Menge: 40,000 Std

**4.1.20 Stundensatz Helfer**
Lohnstunden für unvorhergesehene Arbeiten, die nur
nach Absprache gegen Nachweis zur Ausführung kommen:
Helfer
Menge: 80,000 Std
